# Remscheid_Eschbachtal LP 6
Angebotsaufforderung (GAEB 90, DA83)
DV-Nummer: 2020-094
Währung: EUR

## 333.01 Zimmer- und Holzbauarbeiten
Datum: 12.10.26

### Titel 00 Vorbemerkungen

*Hinweis*
Das Freibad Eschbachtal ist das älteste Binnenfreibad
mit
künstlicher Wasserzufuhr Deutschlands. Es liegt
eingebettet in
das Eschbachtal zwischen den Städten Remscheid,
Solingen
und Wermelskirchen und ist infolge seines Alters stark
sanierungsbedürftig. Gleichwohl spielt es eine große
Rolle im
sozialen und gesellschaftlichen Leben der
Remscheiderinnen
und Remscheider, aber auch der direkt angrenzenden
Städte.
Das Freibad Eschbachtal ist und war der Sommerurlaub
für
Generationen von Remscheiderinnen und Remscheider. Die
Eintrittspreise sind traditionell moderat und so
trifft sich dort eine
diverse Gesellschaft der unterschiedlichsten Menschen.
Auch
die vielen Aktivitäten des Fördervereins Eschbachtal
vom
Konzert "Eschtival" bis zur Bootsparade und dem
Hundeschwimmen erfreuen sich großer Beliebtheit. Die
Lage
am Wanderweg Eschbachtal zwischen den Städten
Remscheid,
Wermelskirchen und Solingen macht das Freibad auch für
Besuchende der umliegenden Städte sowie für den Rad-
und
Wandertourismus zu einem beliebten Ziel.

Gerade in Zeiten zunehmender Hitzetage in den
Sommermonaten gewinnt das Freibad weiter an Bedeutung
insbesondere für Familien, die wenig Alternativen zu
ihren teils
kleinen, hitzeanfälligen Wohnungen finden. Anpassung
an den
Klimawandel ist demnach ein großes Thema der
Neugestaltung
des Freibads Eschbachtal. Es besteht die Chance mit den
vorgeschlagen Maßnahmen einen nennenswerten Beitrag zu
einer Verbesserung der Situation zu schaffen.
Das Freibad soll insgesamt an die Folgen des
Klimawandels
angepasst werden und seinem sozialen und
gesellschaftlichen
Auftrag im Sinne der Daseinsvorsorge in höchstem Maße
gerecht werden. Aufgrund der Tallage und der
zunehmenden
Starkregenereignisse ist das Freibad in der jüngeren
Vergangenheit mehrmals überflutet worden. Die
Gesamtsanierung zielt darauf ab, zum einen die marode
Bausubstanz und die Technik grundlegend zu erneuern und
zum anderen das Bad resilienter gegenüber
Starkregenereignissen zu gestalten.
Zu diesem Zweck sollen unter anderem der verrohrte
Eschbach
und der ebenfalls verrohrte Strandbadsiefen
offengelegt und
durch das Freibad gelegt werden.

Selbstverständlich gehört die Umstellung der
Energieversorgung auf Erneuerbare zum Gesamtkonzept
dazu.
Das Freibad ist bislang in Teilen nicht oder nur
eingeschränkt
barrierefrei. Mit der Sanierung des Bades soll dieser
Umstand
behoben und weitgehende Barrierefreiheit sichergestellt
werden.

*Hinweis*

*Hinweis*
Objekt / Lage der Baustelle:
Sanierung / Modernisierung Freibad Remscheid
Eschbachtal
Eschbachtal 5
42859 Remscheid

Leistung:
Zimmerer- und Holzbauarbeiten

Auftraggeber:
Stadt Remscheid
Theodor-Heuss-Platz 1
42853 Remscheid

Verortung:
Die nachfolgenden Gebäude sind verteilt auf dem
Grundstück
angeordnet:
- Eingangsgebäude
- Technikgebäude
- Aufsicht Schwimmmeister

Grundlagen für die Ausführung der Arbeiten sind:
  die VOB in Gänze und in ihrer neusten Fassung
  die einschlägigen EN/DIN-Vorschriften
  die Verarbeitungsvorschriften der Herstellerfirmen
  die Richtlinien für den Bäderbau (KOK -
Koordinierungskreis
Bäder)

Die Leistung ist fach- und DIN-gerecht auf der
Grundlage der
allgemein anerkannten Regeln der Technik und
entsprechend
der zuständigen Landesbauordnung herzustellen,
einschließlich
eventuell erforderlicher Werkpläne. Die Verantwortung
für die
technisch einwandfreie, den anerkannten Regeln der
Baukunst
entsprechende Ausführung trägt allein der
Auftragnehmer. Der
Leistungsumfang umfasst alle Leistungen und
Nebenleistungen,
die für die Gesamtleistung erforderlich sind, auch
wenn sie nicht
im Einzelnen beschrieben sind. Sämtliche Leistungen
verstehen
sich einschließlich Lieferung aller erforderlichen
Materialien,
Geräte, Maschinen, Kräne, Gerüste etc., sowie dem
Einrichten
und Räumen der Baustelle, wenn nichts anderes in den
Leistungspositionen vorgeschrieben ist.

Realisierung
Die Errichtung der Außenanlagen im unmittelbaren
Bereich des
Baufeldes sowie die Wiederherstellung der hierfür
erforderlichen Baustelleneinrichtungsflächen erfolgt
zum
Abschluss der Gesamtmaßnahme und sollen zur
Inbetriebnahme des Hallenbades ebenso abgeschlossen
sein.

Öffentlich-rechtliche Genehmigungen:
Für die Maßnahme "Freibad Remscheid Eschbachtal" liegt
zum
Zeitpunkt des Baubeginns eine Baugenehmigung vor.

Auszuführende Leistungen
Die vorliegende Ausschreibung umfasst folgende
Leistungen:
- Dachkonstruktion des Eingangsgebäudes, Bauteil 1
- Dachkonstruktion des Technikgebäudes, Bauteil 2
- Dach - und Fassadenkonstruktion des Aufsichtsgebäudes
Schwimmmeister

Zeitversetzte Ausführung
Die Bauteile 1 + 2, sowie das Schwimmmeistergebäude
werden
zeitversetzt ausgeführ.

Gleichzeitig laufende Bauarbeiten
Die Gesamtmaßnahme wird durch Einzelgewerke parallel
ausgeführt.

Verkehrsverhältnisse auf der Baustelle:
Aufgrund des Zuschnitts des Grundstücke (Schmal und
lang)
herschen allgemein beengte Verhältnisse auf der
Baustelle.

Baustellenzugänge / Baustellenzufahrt:
Die Baustelle ist über öffentliche Straßen gut
erreichbar. Die
vorhandenen Verkehrsbeschränkungen sind zu
beachten und sind dem beiliegenden
Baustelleneinrichtungsplan zu entnehmen.
Das Baugrundstück ist über die Preyersmühle
(Kreisstraße) gut
zu erreichen. Vorn dort über die Einmündung in die
Straße
Eschbachtal erreicht man das Baugelände.
Die Anlieferung der Baustelle erfolgt über das Baufeld.
Eine Anlieferung über bzw. eine Kranstellung auf der
Kreisstraße Preyersmühle ist nicht möglich!

Verkehrsrechtliche Anordnungen / Sondernutzungen
Sonstige Genehmigungen, wie Aufgrabungsgenehmigungen,
Maßnahmen zur Regelung und Aufrecht- erhaltung des
Verkehrs, Sperrungen etc, welche über die vor
beschriebene
Sondernutzung hinaus gehen, z. B. für den Antransport
größerer Bauteile, Sperrungen für Anwohnerzufahrten
usw.,
sind durch den Auftragnehmer bei der Stadt Remscheid
gesondert zu beantragen. Eine Kopie des
Genehmigungsbescheides / Erlaubnis ist der
Objektüberwachung des AG unaufgefordert vorzulegen.
Auf der
gesamten Baustelle gilt grundsätzlich die STVO.

Kranstandorte / Transporteinrichtungen:
Zur Aufstellung von ortsfesten Baukränen wurden gemäß
BE-Plan 2 Standorte geplant und mit entsprechenden
Gründungsmaßnahmen ausgestattet. Im Bereich der Becken
steht baus. kein Kran zur Verfügung.
Stellplatz für einen 40 t LKW zum Be- und Entladen in
Absprache mit der örtlichen BÜ
Zugang zum Standort der Anlage bis zu denGebäuden für
das
Einbringen des Materials.

Für die Aufstellung von Mobilkränen für den
werktäglichen
Montageeinsatz steht die  BE-Fläche im Grunde zur
Verfügung,
die Nutzung ist jedoch mit der Objektüberwachung des
AG im
Vorfeld zu klären und eine Genehmigung zu beantragen.
Siehe
BE-Plan.

Anschlüsse für Wasser, Energie, Abwasser
Für die Stromversorgung und Bauwasserversorgung werden
dem Auftragnehmer Anschlussmöglichkeiten auf dem
Baugrundstück zur Verfügung gestellt (s. hierzu
BE-Plan).  Evtl.
erforderlichen Zuleitungen zu den jeweiligen
Verbrauchsstellen
sind durch den AN auf eigene Kosten herzustellen, zu
unterhalten und nach Abschluss der Maßnahme wieder
zurückzubauen. Die Stromkosten trägt der AG. Die
Abrechnung
der Verbrauchskosten erfolgt direkt vom AG mit den
entsprechenden Versorgungsunternehmen.

Lager und Arbeitsplätze / Containerstandplätze:
Vom AG wird hierfür eine Fläche auf dem Baugrundstück
(s.
BE-Plan) zur Verfügung gestellt. Die jeweiligen
Aufstellflächen für Containeranlagen, Lagerflächen und
sonstige
BE-Flächen des AN sind mit der Objektüberwachung des
AG im
Vorfeld der Vertragsleistung abzustimmen.

Entsorgung, Abwasser-und Abfallbeseitigung:
Die Entsorgung aller anfallenden Abfälle und
Verpackungsmaterialien hat durch den AN gemäß DIN
18299 §
4.1.11 und 4.1.12 ATV umgehend, mindestens jedoch
einmal
wöchentlich zu erfolgen. Dies Position gilt nicht für
Baugrubenaushub bzw. zu entsorgendes Aushubmaterial.

Besondere Erschwernisse während der Ausführung:
Die Gesamtmaßnahme wird durch Einzelgewerke parallel
ausgeführt. Der hierfür notwendige interne
Koordinationsaufwand in Abstimmung mit der
Objektüberwachung des AG ist zu berücksichtigen und in
die
EP einzurechnen.  Der AN bzw. dessen Erfüllungsgehilfen
verpflichten sich diesbezüglich zur Teilnahme an den
wöchentlichen Baustellen-JF-Terminen während der
vertraglich
vereinbarten Ausführungszeit einschl. der
entsprechenden Vor-
und Nachlaufzeiten.

Maximale Flächenlast für Geräte in Gebäuden für
Montagearbeiten:
5KN/m²
Sollte für Gerätschaften eine höhere Flächenlast
erforderlich
sein, ist dies jeweils im Einzelnen mit der Statik
abzuklären.

Aufmaßverfahren, Abrechnung nach Zeichnungen oder
Tabellen:
Aufmaß und Abrechnung ist baubegleitend vorzunehmen,
Rechnungen sind grundsätzlich zu belegen. Im Aufmaß
sind nur
gemeinsam vor Ort festgestellte Leistungen
festzuhalten, die
nicht aus Zeichnungen zu ermitteln sind. (DIN 18299,
Nr. 5).
Der Auftragnehmer hat mit der Objektübwachung des AG
die
später nicht mehr oder nur schwer feststellbaren
Leistungen
sofort und gemeinsam aufzumessen. Erfolgt keine oder
eine
verspätete Mitteilung an die Objektüberwachung, ist
mit der
Ablehnung der Anerkennung dieser Leistung zu rechnen.

Alle Rechnungen sind inkl. sämtlicher Anlagen vom
ausführenden Unternehmen auf den Poolar-Server
hochzuladen, sodass die Prüfung durch die jeweilige
(Fach-) Objektüberwachung erfolgen kann. Die
ausführenden Unternehmen erhalten den
Rechnungsrückläufer über den Poolar-Server. Es gelten -
sofern vertraglich keine abweichenden Vereinbarungen
getroffen wurden - die Zahlungsfristen der VOB/B. Die
Zahlungsfrist beginnt mit dem Hochladen der Rechnung
auf den Poolar-Server.
Nachtrags- Stundenlohn- und Bautagebuchtool sowie
Upload der Werk- und Montageplanung und
Revisionsunterlagen werden ebenfalls über den
Poolar-Server abgewickelt.

Sicherheits- und Gesundheitsschutz:
Die Arbeiten sind mit dem bestelltem Sicherheits- und
Gesundheitskoordinator im Vorfeld abzustimmen.
Innerhalb von 14 Tagen nach Auftragserteilung ist dem
Bauherrn bzw. dem bestelltem Sicherheitskoordinator
eine
Gefährdungsbeurteilung / Gefährdungsdokumentation zu
übergeben. Spätestens bei Arbeitsbeginn sind die
erforderlichen
Ersthelfer zu benennen.

Bautagebuch:
An der Baustelle ist ein Bautagebuch zu führen, von
dem die
örtliche Objektüberwachung des AG mindestens
wöchentlich
einen Durchschlag erhält. Angaben des AG bzw. dessen
Objektüberwachung, die von den Plänen abweichen bzw.
nicht
genau dem Leistungsbeschrieb entsprechen, sind hierin
zu
vermerken und bestätigen zu lassen.

Personaleinsatz:
Zur Umsetzung der Maßnahme hat ein deutschsprachiger,
weisungsbefugter Vorarbeiter auf der Baustelle
anwesend zu sein. Die Aufsichtsführenden von ggf.
eingesetzten Nachunternehmern haben ebenfalls
deutschsprachig zu sein.

Dokumentation:
Die Bestandsunterlagen sind als Prüfexemplar mit der
Abnahmebeantragung 1-fach einzureichen. Der Fachplaner
prüft das Exemplar innerhalb von 2 Wochen. Die
überarbeiteten
Bestandsunterlagen sind dem Auftraggeber zur Abnahme
2-fach auf Papier und einfach auf Datenträger zu
übergeben.
(ausschließlich in deutscher Sprache).
Dokumentunterlagen als
farbige Plotts mit Darstellung aller Anlageteile, die
Hauptkomponenten enthalten alle Leistungsangaben und
zwar:

-statische Nachweise des AN für die Dachkonstruktion
-Werk- und Montageplanung für gesamte Dachkonstruktion
-Angaben zu den Verbindungsmittel, Art,  Güte etc.
-Angaben zu den verbauten Holzbauteilen, Art,
Hersteller, Güte.
-Nachweis der FSC- odr PEFC-Zertifizierung
-Dokumentation zur Schadstoffvermeidung in Bauteilen.

*Hinweis*
Es ist ein Sicherheitskoordinator für die Baustelle
bestimmt
worden.
Für die Baustelle gilt eine Baustellenordnung, die
Ihnen zur
Verfügung gestellt wird.
Die geltenden Unfallverhütungsvorschriften und die
staatlichen
Regelungen sind einzuhalten.

Die von Ihnen für Ihr Unternehmen erstellte
Gefährdungsbeurteilung ist dem Sicherheitskoordinator
auf
Verlangen zur Verfügung zu stellen.
Auf der Baustelle dürfen nur geprüfte technische
Arbeitsmittel
eingesetzt werden.
Beim Abbruch und Umgang mit Gefahrstoffen, z. B.
Asbest,
künstlichen Mineralfasern (KMF), PCB und PAC sind die
gesetzlichen Regelungen und die Betriebsanweisungen zu
beachten.

Jegliche Arten von Gerüsten müssen den DIN-Normen
entsprechen und dürfen nur entsprechend der
Aufbauanleitung aufgestellt werden.
Vor  dem  Einsatz  auf  der  Baustelle  sind  Ihre
Mitarbeiter
durch Sie auf  die Gefahren nachweislich
zu unterweisen.

Jeder Arbeitsunfall ist der Bauüberwachung und dem
Sicherheitskoordinator unverzüglich anzuzeigen.

*Hinweis*
ZTV-Brettschichtholz nach DIN EN 1995
BSH Brettschichtholz Dachbinder nach DIN EN 1995,
lamelliert
aus gehobelten Brettern

Oberfläche: Sichtqualität DIN 18334
Leim/Klebstoffart: Phenol Resorcinharzoder
Melaminharzleim
(nur mit allg. bauaufsichtlicher Zulassung).

Holzfeuchte:
Messbezugsfeuchte Um <= 15%
Herstellungsfeuchte Um <= 15%
Lieferfeuchte Um <= 18%

Maßtoleranzen nach DIN EN 390

Festigkeitsklasse: gemäß Berechnungen der Statik

Nutzungsklasse: NK 2 nach DIN EN 1995-1-1
Feuchtebereich/ Holzausgleichsfeuchte < 20%/ relative
Luftfeuchtigkeit < 85% (bei T= 20°C)

Gefährdungsklasse: GK 2 nach DIN 68800-3, Innenbauteil
in
Feuchträumen mit ständiger Luftfeuchte >
70%, in Naßbereichen vor direkter Feuchteeinwirkung
z.B.
Schwallwasser geschützt.

Erforderliche Prüfprädikate:
Iv (Insekten vorbeugend)
P (pilzwidrig)
(nur mit allg. bauaufsichtlicher Zulassung)

Oberflächenschutz:
Mit werkseitig pigmentierter Lasurbeschichtung aller
Holzbauflächen ohne biozide Wirkstoffe auf
Wasserbasis als Zwischen und Deckbeschichtung.

Oberfläche matt, Farbe lasierend, nach
Musterkarte/ Mustervorlage Und Wahl des AG (nur mit
Prüfzeugnis).

*Hinweis*
Anforderung BSH Holz NH C24

Brettschichtholz, wie in "ZTV-Brettschichtholz nach
DIN EN
1995"  beschrieben bzw. mit folgenden Anforderungen

Geometrie: rechteckig
Einbau: mit konstruktivem Gefälle 1,0% der Oberseite

Abmessungen: siehe Kurztext
Längen: 2,0 - 5,0 m

Holzart: Fichte- (Tanne- Kiefer - Lärche) gemäß Statik
Festigkeitsklasse siehe Kurztext
Verleimung: z.B mit Resorcin-Harzleim
Anforderung: beansprucht durch Außenklima mit relativ
hohem
Feuchtigkeitsgehalt
Ausführung: nach DIN EN 14080

Sortierung: Si
Oberflächen: in Sichtqualität, gehobelt
Kanten: mit 3-4 mm Fase
Ausführung: rissefrei
Lamellendicke max. 33 mm

Angeb. Holzart:
'..........................................'

*Hinweis*
FSC oder PEFC Zertifizierung Holzprodukte

Für alle Holzprodukte ist sicherzustellen, dass sie aus
umweltverträglichen und sozial verantwortlich
bewirtschafteten
Wälder stammen.
Dies ist mit einem FSC oder PEFC Zertifikat
nachzuweisen.
Der Nachweis ist vor Ausführung der Bauüberwachung und
dem Bauherrn vorzulegen.

### Titel 01 Eingangsgebäude

#### Bereich 01.01 Baustelleneinrichtung BT 1 Eingangsgebäude

**01.01.10 Baustelleneinrichtung**
Baustelleneinrichtung  einrichten, für den eigenen
Leistungszeitraum vor- und unterhalten und nach
Beendigung
der Baumaßnahme wieder räumen.

Dazu gehören:
sämtliche An- und Abtransporte,
Herrichten und Unterhalten der bereitgestellten oder
anzumietenden Lagerplätze einschl. der Zuwege zum
Baugelände,
Aufstellen der Tagesunterkünfte, einwandfreier
hygienischer
Anlagen, des Baubüros, Magazine und Werkstätten,
sämtliche baulichen Anlagen und Einrichtungen zur
Aufnahme der Geräte, Maschinen und Hilfseinrichtungen,
das Heranführen von Strom und Wasser, sowie sämtlicher
Betriebsstoffe. Anschluss an bauseits erstellte
Bauwasserzapf- bzw. Entnahmestelle DN 50.
Stromanschluss an Baustromverteiler in Absprache mit
dem
  Gewerk  Baustrom- Bauwasser.
Lieferung, Vorhaltung und Abtransport von Baumaschinen
wie z.B. Kräne, Bagger, Radlader, Bohrgerät,
Spritzbetonanlage, Verpresseinrichtungen etc.,
Aufstellen der sonstigen Baumaschinen, Arbeits- und
Transportgeräte, Werkzeuge und Gerüste,
Sicherung der Baustelle durch Beleuchtung,
Beschilderung
und Absperrung.
Menge: 1,000 psch

**01.01.20 Baustelleneinrichtungsplan**
Aufstellen und Fortschreiben eines
Baustelleneinrichtungsplanes in zeichnerischer Form,
auf der
Basis des Lageplans M 1:200, mit Darstellung der
wesentlichen
Baustelleneinrichtungsgegenständen, mit Lage und
Höhenmaßen, Kranstandorten, Zu - und Abfahrten, Zäunen,
Sondereinrichtungen, etc., zur detaillierten
Abstimmung mit dem
AG

Vorlage  muss innerhalb von 4 KW vor Ausführung
vorliegen.
Menge: 1,000 psch

**01.01.30 Werk- und Montageplanung**
Werk- und Montageplanung

Erstellen der Werk- und Montageplanung für die
ausgeschriebenen Leistungen, Grundlage der Zeichnungen
sind
die vorliegenden Ausführungspläne und die statische
Vorbemessung.
Alle Positionen sind zu detaillieren. Aus den
Darstellungen
müssen Konstruktion, Maße, Einbau, Befestigung und
Bauanschlüsse der Bauteile erkennbar sein.
Für die Richtigkeit der Maße, Höhenpunkte und
Verbindungen
bleibt der AN allein verantwortlich.
Die Werkplanung muss spätestens vier Wochen nach
Auftragserteilung dem AG unaufgefordert über den
Poolarserver vorgelegt werden.
Die Werk- und Montageplanung ist mit dem Architekten
und
Prüfstatiker des AG abzustimmen.
Eine einmalige Überarbeitung der Pläne nach Änderungen
durch den AG ist einzurechnen.
Die Ausführung der jeweiligen Leistungen darf erst nach
Vorlage der schriftlichen Freigabe der Werkplanung
durch den
AG und dem Prüfstatiker erfolgen.
Menge: 1,000 St

**01.01.40 Statischer Nachweis**
Statischer Nachweis

Für die Holzkonstruktion liegt vom Statiker des
Auftraggebers
eine statische Bemessung vor.
Vom AN sind prüffähige statische Nachweise zur Vorlage
beim
Prüfstatiker zu den Befestigungs- und Knotenpunkten
sowie
aller Befestigungs- und Verbindungsmittel aufzustellen.
Die Kosten hierfür sind in dieser Pos. zu kalkulieren.

Die Unterlagen sind spätestens vier Wochen vor
Materialbestung dem Prüfstatiker vorzulegen.
Menge: 1,000 psch

**01.01.50 Dokumentation / Teilabnahme**
Dokumentation / Teilabnahme
Aufgrund der zeitversetzen Ausführung werden nach
Fertigstellung der einzelnen Titel
-Bauteil 1
-Bauteil 2
-Aufsicht Schwimmmeister
Teilabnahmen durchgeführt.

Zusammenstellen einer Dokumentation der ausgeführten
Leistungen, insbesondere:
- Fachunternehmererklärungen
- Übereinstimmungserklärung
- Verwendbarkeitsnachweise
- Zulassungen, Produktdatenblätter der verbauten
Produkte
- Angaben zum Korrosionsschutz
- Werkplanung und Werksstatik
- erforderliche Merkblätter für die Reinigung, Pflegen
und
Wartung der Konstruktion
- Nachweis der FSC oder PEFC Zertifizierung

Zusammenstellung in Papierform sortiert mit
Inhaltsverzeichnis
in Ordner, 3-fach sowie einfach in digitaler Form.
Die Unterlagen sind vier Wochen vor Teilabnahme der
Bauüberwachung zur Prüfung vorzulegen.
Menge: 1,000 psch

#### Bereich 01.02 Sicherheitstechnische Einrichtungen

**01.02.10 Schutznetz liefern, montieren, demontieren**
Schutznetz liefern, montieren, demontieren

Auffangnetz DIN EN 1263-1 und nach den
berufsgenossenschaftlichen Regeln für Sicherheit und
Gesundheit bei der Arbeit, Einsatz von Schutznetzen BGR
179 unter der Dachfläche des Eingangsgebäudes einbauen.
Gesamtabmessung der Bauteile gemäß beiliegender
Übersichtspläne.
Fläche unter dem Auffangnetz frei zugänglich, aufbauen
und
wieder entfernen.
Einbauhöhe bis zu 7,50 m über Gelände bzw. ca. 3,00 m
über
OKRF 1. OG

Befestigung an Ringbalken oder Mauerwerk

Grundstandzeit: 4 Wo

zu überdeckende Fläche Eingangsgebäude: ca.  155 m²
Menge: 155,000 m²

**01.02.20 Vorhaltung Schutznetz**
Vorhaltung Schutznetz

Vorhaltung unter Holzkonstruktion wie vor beschriebenen
Vorhalten und Unterhalten.
Schutznetze über die 4 Wo Grundstandzeit hinaus, bis
zur
Fertigstellung der Dachschale  aus OSB-Platte

Abrechnung: m2 x Wochen
Vorhaltezeit:  1 Woche
Menge: 155,000 m²/W

**01.02.30 Absturzsicherung- Dachrandsicherung.**
Absturzsicherung- Dachrandsicherung, h: mind. 1,10 m

Liefern und Herstellen von Absturzsicherung an
Seitenrändern und Attika von Flachdächern in
Bereichen in den aus baulichen Gründen kein
Fassadengerüst mit Seitenschutz erstellt werden kann
oder zeitweise abgebaut werden muss.

Ausführung in Teilflächen oder vorübergehende
Sicherung.
Seitenschutz gemäß BG-Regel "Gerüstbau BGR 165 bis 175
und DGUV-Information 201-023 sowie ASR
mit Pfosten, Geländerholm, Zwischenholm und Bordbrett.
Oberkante Seitenschutz mind. 1,10 m über der Aufstellfläche oder Absturzkante.

Befestigung an Stahlbetondecke oder-BSH-Randträger

Grundstandzeit: 4 Wo
Menge: 55,000 m

**01.02.40 Absturzsicherung vorhalten**
Absturzsicherung vorhalten

Absturzsicherung an Dachrändern wie vor beschrieben
über die Grundstandzeit hinaus vorhalten und
unterhalten.

Abrechnung: lfm Absturzsicherung x Vorhaltedauer in
Wochen

Vorhaltezeit: 1 Woche
Menge: 55,000 m/Wo

#### Bereich 01.03 Eingangsgebäude

*Hinweis*
Zeichnungen

Auszug aus Statik-Schalplan S4, Dach BT 1
Eingangsgebäude

*Hinweis*
Für die Gewährleistung der für diesen Anwendungsfall
notwendigen Oberflächenqualität sind die notwendigen
Schutzmaßnahmen bei Lagerung, Transport und Montage
zu beachten. Verbaute Hölzer sind zur Vermeidung von
unzuträglicher Feuchteaufnahme mit geeigneten
Maßnahmen zu schützen bis eine dichte
Dachhaut hergestellt ist.

*Hinweis*
Holzbauarbeiten

Brettschichtholz, Leimholz liefern, abbinden und
aufstellen und
verlegen von Brettschichtholz, Nadelholz,  KVH und
Bauschnittholz als Dachkonstruktion. Verlegung im
Gefälle von
mind 2%. Abmessungen und Einzellängen sind
unterschiedlich
und in den nachfolgenden Positionen beschrieben.

Verbindungselemente wie z.B. Sparrennagel, Bolzen,
Sparrenfettenanker (z.B. BMF o. gleichwertig) etc.
sind in gesonderter Position (Kleineisenteile)
abzurechnen.

Ebenso werden Schrägschnitte, Ausklinkungen etc. in
gesonderter Position abgerechnet.
An Betonuntergründen, aufgehende Bauteile o.ä. ist eine
bituminöse Trennschicht einzubringen (in Streifen);
gesonderte
Position.

Das Vorbohren für Bolzen ist zwingend erforderlich.

Ausführung lt. geprüfter Werkzeichnung / lt. Statik.

Leistungsausführungshöhe ca. 3-5  m von OKRB
1. Obergeschoss bis UK Holzbinder
Ohne extreme Klimatische Wechselbeanspruchung
Festigkeitsklasse: GL 28c  nach EN 1995-1-1
Oberfläche: industrie Qualität
Nutzungsklasse: 2
Gefährdungsklasse: 2
Gebrauchsklasse: 2
Kanten: gefast
Lamellendicke: max. 42mm
Holzfeuchte: ständig < 15%
Leimart: Resorcinharz / Melaminharzleim
Holzart: Fichte oder gleichwertig nach EN 1995

*Hinweis*
Dachkonstruktion mit konstruktivem Gefälle herstellen

**01.03.10 Holzträger NH C24 b/d=10/24cm**
Holzträger NH C24c b/d=10/24cm
e=62,5 cm

Pos D1 gemäß beigefügter statischer Berechnung,
siehe Schalplan S 4  "Dach Bauteil 1 Eingangsgebäude"

Binderlänge ca. 10,61 m,
Querschnitt : s- Kurztext,
Binderabstand: max 62,50 cm Achsmaß,
Einbauort: Dach Eingangsgebäude
Einbauhöhe: ca. 3,00 m von OKRF 1. OG bis UK Holzträger
Konstruktionsvollholz für nicht sichbare, tragende
Bauteile
aus nachhaltiger Forstwirtschaft mit FSC/ PEFC Siegel.
Nutzungsklasse 2 DIN EN 1995-1-1,
Gefährdungsklasse : 2
Gebrauchsklasse 1 DIN 6800-1, ohne chemischen
Holzschutz,
Holzart Nadelholz (NH) Fichte (FI) gemäß DIN EN 14080
und
DIN 20000-3,
Festigkeitsklasse 24C DIN EN 14080, gemäß
statischem Nachweis,
Oberfläche Industriequalität (ohne Anforderung)

Befestigung der Holzträger mit Balkenschuh am
Rinbalken.
Balkenschuhe s. gesonderte Position

Ausführungsort:  BT 1 Eingangsgebäude Achse I-II
Menge: 3,000 m³

**01.03.20 Holzträger NH C24c b/d=10/24cm**
Holzträger NH C24c b/d=10/24cm
e=62,5 cm

wie vor jedoch

Binderlänge ca. 7,30 m,

Befestigung der Holzträger mit Balkenschuh am
Rinbalken.
Balkenschuhe s. gesonderte Position

Ausführungsort:  BT 1 Eingangsgebäude Achse I-II
Menge: 1,500 m³

**01.03.30 Holzträger NH C24c b/d=10/20cm**
Holzträger NH C24c b/d=10/20cm
e=62,5 cm

wie vor jedoch

Pos D1-TH gemäß beigefügter statischer Berechnung,
siehe Schalplan S 4  "Dach Bauteil 1 Eingangsgebäude"

Binderlänge ca. 3,05 m,

Befestigung der Holzträger mit Balkenschuh am
Rinbalken.
Balkenschuhe s. gesonderte Position

Ausführungsort:  BT 1 Eingangsgebäude über Treppenhaus
Menge: 0,850 m³

**01.03.40 BSH-Träger b/h=14/24 cm**
BSH-Träger b/h=14/24 cm
GI 28c; e=62,5 cm

Pos D1-A gemäß beigefügter statischer Berechnung,
siehe Schalplan S 4  "Dach Bauteil 1 Eingangsgebäude"

Träger, aus Brettschichtholz liefern und einbauen,
aus nachhaltiger Forstwirtschaft mit FSC/ PEFC Siegel.
Nutzungsklasse 2 DIN EN 1995-1-1,
Gebrauchsklasse 1 DIN
68800-1, ohne chemischen Holzschutz,
Holzart Nadelholz (NH)
Fichte (FI) gemäß DIN EN 14080 und DIN 20000-3
Festigkeitsklasse GL 28c DIN EN 14080, gemäß statischem
Nachweis,
Oberfläche Industriequalität (ohne Anforderungen),
Oberfläche: gehobelt und gefast
Maßtoleranzen gemäß DIN 18203-3
Lamellendicke max. 35 mm,

Binderlänge ca. 10,60 m,
Querschnitt : s- Kurztext,
Binderabstand: max 62,50 cm Achsmaß,
Einbauort: Dach Eingangsgebäude
Einbauhöhe: ca. 3,00 m von OKRF 1. OG bis UK Holzträger

Befestigung der Holzträger mit Balkenschuh am
Rinbalken.
Balkenschuhe s. gesonderte Position

Ausführungsort:  BT 1 Eingangsgebäude Achse I-II
Menge: 1,700 m³

**01.03.50 BSH-Träger b/h=14/24 cm**
BSH-Träger b/h=14/24 cm
GI 28c; e=62,5 cm

wie vor jedoch

Binderlänge ca. 7,30 m,
Einbauhöhe: ca. 3,00 m von OKRF 1. OG bis UK Holzträger

Ausführungsort:  BT 1 Eingangsgebäude  Achse I-II
Menge: 0,600 m³

**01.03.60 Balkenschuhe BSNN 100/170**
Balkenschuhe BSNN 100/170

zur Aufnahme der Holzträger mit einer Breite von 100 mm
Befestigungsuntergrund: Stahlbeton Ringbalken

Der statischen Berechnung wurde folgendes Fabrikat
zugrundegelegt: Simson Tie Strong BSNN 100/170

Angeb. Fabrikat:
'..........................................'
vom Bieter zwingend anzugeben

inkl.  4 Dübel Hilti-HST3 M10x70 hef1 mit hef,act =
50mm und
hnom = 58mm für jeden Balkenschuh

Ausführungsort: BT 1 Eingangsgebäude
Menge: 66,000 St

**01.03.70 Balkenschuhe BSNN 140/180**
Balkenschuhe BSNN 140/180

zur Aufnahme der BSH-Träger mit einer Breite von 140 mm
Befestigungsuntergrund: Stahlbeton Ringbalke

Der statischen Berechnung wurde folgendes Fabrikat
zugrundegelegt: Simson Tie Strong BSNN 140/180

inkl.  4 Dübel Hilti-HST3 M10x70 hef1 mit hef,act =
50mm und
hnom = 58mm für jeden Balkenschuh

Angeb. Fabrikat:
'..........................................'
vom Bieter zwingend anzugeben

Ausführungsort: BT 1 Eingangsgebäude
Menge: 22,000 St

**01.03.80 Wechsel b/h: ca. 10 x 24 cm**
Wechsel b/h: ca. 10 x 24 cm

Wechsel für technische Einbauten oder sonstige
technische
Einbringungen in unterschiedlichen Dimensionen,
angepasst an
die angrenzenden KVH oder BSH Binder.

b/h: ca. 10 x 24 cm

Liefern und Einbauen von Wechselhölzer
aus nachhaltiger Forstwirtschaft mit FSC/ PEFC Siegel.
Anforderungen gemäß ZTV wie vor beschrieben
Einbau zwischen den Brettschichtholzbindern
in Einzellängen von 1,15 - 1,775 m
Festigkeitsklasse: GL 28c
Sonst wie vor bechrieben

Einbauort: BT 1, Wohnung-Dachkonstruktion
bearbeitet zur Aufnahme in gesonderter Position
beschriebener
Stahlteile zur Befestigung an BSH-Bindern

Vergütung Befestigungsmittel in gesonderter Pos.
(Stahlteile)
Menge: 0,450 m³

**01.03.90 Abbinden KVH-Träger, BSH**
Abbinden KVH-Träger, BSH

Abbinden, aufstellen und verlegen der Holzträger und
der BSH
Binder der vorgenannten Positionen, für
Dachkonstruktionen
aller Art,
Unterkonstruktionen, als Lagerhölzer, etc.
inkl. aller hierzu erforderlichen Nebenarbeiten
wie Transporte, etc. fachgerecht herstellen.

Ausführungsort: BT 1 Eingangsgebäude
Menge: 265,000 m

**01.03.100 Kleineisenteile (Dachkonstruktion)**
Kleineisenteile (Dachkonstruktion)

alle industrielll hergestellte Verbindungselemente zur
Erstellung
derDachkonstruktion,
Kleineisenteile / Zinkschichtdicke gemäß DIN 1052; EN
10174
(DIN 17162 / 17100);

St 37 für verschiedene Zwecke wie z. B.
Aussteifungsverbände;
Anschlüsse an Stahlbetonteile;
Schrauben, Schlüsselschrauben, Bolzen, Stahlplatten,
Beilagscheiben, Stahlringe, Spannschlösser,
Zugstangen, Gewindestangen, Flachstähle, Winkelprofile
u. ä.
liefern und einbauen.
Alle Teile einschl. notwendiger Schweißarbeiten  und
Feuerverzinkung. Bohren und Schlitzen in
Holzbauteile für den Einbau dieser Stahlteile ist in
dieser
Position einzurechnen.

Abrechnung erfolgt nach Gewicht; der Bauleitung sind
bei der
Abrechnung und Schlussrechnung die Nachweise
(Lieferscheine) bzw. Gewichtsermittlungen vorzulegen.
Menge: 15,000 kg

**01.03.110 Aussaprungen in OSB PLatte 200x200 mm**
Aussaprungen in OSB PLatte bis 200x200 mm

Herstellen von Durchbrüchen in OSB Platte  zur
Durchführung
von TGA-Bauteilen.
Abmessung: ca. 200 x 200 mm.
Menge: 5,000 St

**01.03.120 Oberflächenschutz aller Holz- Bauteile**
Oberflächenschutz aller Holz- Bauteile

Oberflächenschutz aller vorgenannten Holzbauteile zur
Vermeidung von Feuchteaufnahme und zur Verbesserung
der
Reinigungsfähigkeit während Transport und Montage, als
wasserbasierte Dünnschichtlasur (wichtig: kein
luftdichter Lack),
farblos, Ausführung nach Herstellerangaben.
Menge: 185,000 m²

#### Bereich 01.04 Dachschalarbeiten BT 1 Eingangsgebäude

**01.04.10 Dachschalung OSB/3 Holzplatte t=22 mm**
Dachschalung OSB/3 Holzplatte t=22 mm

oberseitige Verschalung der Balkenkonstruktion mit
OSB/3 -
Platten, ungeschliffen, mit Nut und Feder,
nach DIN EN 13986, mit allgemeiner bauaufsichtlicher
Zulassung,
liefern und montieren inkl. aller Nebenleistungen,
Befestigungsmittel verzinkt,
Plattendicke: s. Kurztext
Untergrund: Holz (Sparren, BSH, KVH)

Einbauort: Decke über 1.OG Eingangsgebäude
Menge: 155,000 m²

**01.04.20 Aussparungen bis 0,5 m² eckig**
Aussparungen bis 0,5 m²

Aussparrungen für technische Durchdringungselemente
o.ä.
in den OSB - Platten.
Aussparrungsgröße verschieden, bis 0,1-0,5  m2, eckig
Menge: 5,000 St

**01.04.30 Aussparungen bis 0,1 m², rund**
Aussparungen bis 0,1 m², rund

Aussparrungen für technische Durchdringungselemente
o.ä.
in den OSB - Platten.
Aussparrungsgröße verschieden, bis 0,1 m², rund
Menge: 5,000 St

#### Bereich 01.05 Sonstiges BT 1

**01.05.10 Schrägschnitt BSH Köpfe**
Schrägschnitt BSH Köpfe

Profilierung und Fasen von Balkenköpfen
Menge: 68,000 St

**01.05.20 Dämmstreifen oberhalb der Innenwände**
Dämmstreifen oberhalb der Innenwände

liefern und montiern eines Dämmstreifens oberhalb der
Innenwände.
Mineralwolle-Dachdämmplatten nach DIN EN 13162 und
DIN 4108-10 liefern und oberseitig auf vorhandene
Innenwände
anpassen sowie nach Herstellervorschrift
mechanisch am Bauteil befestigen oder fachgerecht
aufkleben.
Montage vor Verlegung der OSB Platten.

Wärmedämmung:  MW DAA 040
Brandverhalten:  Euroklasse A1 nicht brennbar nach
  DIN EN 13501-1
Baustoffklasse:  A1 (DIN 4102)
Wärmeleitfähigkeit: 0,040 W/(mK)
Anwendungstyp:  DAA
Druckfestigkeit:  mind. 60 kPa
Dicke:  ca 40 mm
Wandbreiten unterschiedlich: von 11,5 bis 24 cm

Angeb. Fabrikat
'..........................................'

Verlegeort: auf Innenwänden
Menge: 25,000 m²

**01.05.30 Bitumendachbahn als Trennschicht unter Hölzer**
Bitumendachbahn als Trennschicht unter Hölzer
liefern und  verlegen.
Streifen in Breiten 10-30 cm mit Nahtüberdeckung,
waagerechte Abdichtung unter aufgehende Wände /
Bauteilen.

z.B. Bitumendachbahn V 13

Angeb. Fabrikat:
'..........................................'
Menge: 25,000 m²

**01.05.40 Wetterschutzmembran**
Wetterschutzmembran

aufbringen einer diffusionsfähigen, vollflächig
selbstklebenden
Feuchteschutzmembran, geeignet zur Aufnahme der
bituminösen Dampfsperre des Gewerk
Dachdichtungsarbeiten.
Anschlüsse mind. 10 cm Überlappend herstellen.
Untergrund: OSB/3 Holzplatte im Gefälle verlegt
inkl. Untergrund reinigen / abfegen
inkl. Anschluss an aufgehende Bauteile / Attiken und
Durchdringungen ca. 60 lfm

Abrechnung nach belegter Fläche.
Menge: 170,000 m²

**01.05.50 Errichtung Schutzmaßnahmen PE Folie**
Errichtung Schutzmaßnahmen

inkl. Vorhaltung einer regendichten
Abdeckung aus PE Folie  bzw. Abdecken zum Feierabend;
inkl. beschweren der Folie mit geeigneten Materialien.
Ein
wegfliegen bei Wind ist unbedingt zu verhindern.
Vorhaltung bis zur Dacheindichtung.
Menge: 1,000 psch

**01.05.60 Rollgerüste**
Rollgerüste
im Innenbereich, Höhe bis 4,00 m, liefern,
aufbauen, vorhalten und umsetzen

Montagehöhen: ca. 3,00m und ca. 3,50m
Menge: 2,000 St

### Titel 02 Technikgebäude BT 2

#### Bereich 02.01 Baustelleneinrichtung

**02.01.10 Baustelleneinrichtung**
Baustelleneinrichtung  einrichten, für den eigenen
Leistungszeitraum vor- und unterhalten und nach
Beendigung
der Baumaßnahme wieder räumen.

Dazu gehören:
sämtliche An- und Abtransporte,
Herrichten und Unterhalten der bereitgestellten oder
anzumietenden Lagerplätze einschl. der Zuwege zum
Baugelände,
Aufstellen der Tagesunterkünfte, einwandfreier
hygienischer
Anlagen, des Baubüros, Magazine und Werkstätten,
sämtliche baulichen Anlagen und Einrichtungen zur
Aufnahme der Geräte, Maschinen und Hilfseinrichtungen,
das Heranführen von Strom und Wasser, sowie sämtlicher
Betriebsstoffe. Anschluss an bauseits erstellte
Bauwasserzapf- bzw. Entnahmestelle DN 50.
Stromanschluss an Baustromverteiler in Absprache mit
dem
  Gewerk  Baustrom- Bauwasser.
Lieferung, Vorhaltung und Abtransport von Baumaschinen
wie z.B. Kräne, Bagger, Radlader, Bohrgerät,
Spritzbetonanlage, Verpresseinrichtungen etc.,
Aufstellen der sonstigen Baumaschinen, Arbeits- und
Transportgeräte, Werkzeuge und Gerüste,
Sicherung der Baustelle durch Beleuchtung,
Beschilderung
und Absperrung.
Menge: 1,000 psch

**02.01.20 Baustelleneinrichtungsplan**
Aufstellen und Fortschreiben eines
Baustelleneinrichtungsplanes in zeichnerischer Form,
auf der
Basis des Lageplans M 1:200, mit Darstellung der
wesentlichen
Baustelleneinrichtungsgegenständen, mit Lage und
Höhenmaßen, Kranstandorten, Zu - und Abfahrten, Zäunen,
Sondereinrichtungen, etc., zur detaillierten
Abstimmung mit dem
AG

Vorlage  muss innerhalb von 4 KW vor Ausführung
vorliegen.
Menge: 1,000 psch

**02.01.30 Werk- und Montageplanung**
Werk- und Montageplanung
Erstellen der Werk- und Montageplanung für die
ausgeschriebenen Leistungen, Grundlage der Zeichnungen
sind

die vorliegenden Ausführungspläne und die statische
Vorbemessung.
Alle Positionen sind zu detaillieren. Aus den
Darstellungen
müssen Konstruktion, Maße, Einbau, Befestigung und
Bauanschlüsse der Bauteile erkennbar sein.
Für die Richtigkeit der Maße, Höhenpunkte und
Verbindungen
bleibt der AN allein verantwortlich.
Die Werkplanung muss spätestens vier Wochen nach
Auftragserteilung dem AG unaufgefordert über den
Poolarserver
vorgelegt werden.
Die Werk- und Montageplanung ist mit dem Architekten
und
Prüfstatiker des AG abzustimmen.
Eine einmalige Überarbeitung der Pläne nach Änderungen
durch den AG ist einzurechnen.
Die Ausführung der jeweiligen Leistungen darf erst nach
Vorlage
der schriftlichen Freigabe der Werkplanung durch den
AG und
dem Prüfstatiker erfolgen.
Menge: 1,000 St

**02.01.40 Statischer Nachweis**
Statischer Nachweis
Für die Holzkonstruktion liegt vom Statiker des
Auftraggebers
eine statische Bemessung vor.
Vom AN sind prüffähige statische Nachweise zur Vorlage
beim
Prüfstatiker zu den Befestigungs- und Knotenpunkten
sowie
aller Befestigungs- und Verbindungsmittel aufzustellen.
Die Kosten hierfür sind in dieser Pos. zu kalkulieren.

Die Unterlagen sind spätestens vier Wochen vor
Materialbestung dem Prüfstatiker vorzulegen.
Menge: 1,000 psch

**02.01.50 Dokumentation / Teilabnahme**
Dokumentation / Teilabnahme
Aufgrund der zeitversetzen Ausführung werden nach
Fertigstellung der einzelnen Titel
-Bauteil 1
-Bauteil 2
-Aufsicht Schwimmmeister
Teilabnahmen durchgeführt.

Zusammenstellen einer Dokumentation der ausgeführten
Leistungen, insbesondere:
- Fachunternehmererklärungen
- Verwendbarkeitsnachweise
- Zulassungen, Produktdatenblätter der verbauten
Produkte
- Angaben zum Korrosionsschutz
- Werkplanung und Werksstatik
- erforderliche Merkblätter für die Reinigung, Pflegen
und
Wartung der Konstruktion
- Nachweis der FSC oder PEFC Zertifizierung

Zusammenstellung in Papierform sortiert mit
Inhaltsverzeichnis
in Ordner, 3-fach sowie einfach in digitaler Form.
Die Unterlagen sind vier Wochen vor Teilabnahme der
Bauüberwachung zur Prüfung vorzulegen.
Menge: 1,000 psch

#### Bereich 02.02 Sicherheitstechnische Einrichtungen

**02.02.10 Schutznetz liefern, montieren, demontieren**
Schutznetz liefern, montieren, demontieren

Auffangnetz DIN EN 1263-1 und nach den
berufsgenossenschaftlichen Regeln für Sicherheit und
Gesundheit bei der Arbeit, Einsatz von Schutznetzen BGR
179 unter der Dachfläche des Technikgebäudes einbauen.
Gesamtabmessung der Bauteile gemäß beiliegender
Übersichtspläne.
Fläche unter dem Auffangnetz frei zugänglich, aufbauen
und
wieder entfernen.
Einbauhöhe bis zu 7,50 m über Gelände bzw. ca. 3,00 m
über
OKRF 1. OG

Befestigung an Ringbalken oder Mauerwerk

Grundstandzeit: 4 Wo

zu überdeckende Fläche Technikgebäude:
Technikbereich: ca.  175 m²
Umkleide / Büro: ca. 130 m²
Menge: 315,000 m²

**02.02.20 Vorhaltung Schutznetz**
Vorhaltung Schutznetz

Vorhaltung unter Holzkonstruktion wie vor beschriebenen
Vorhalten und Unterhalten.
Schutznetze über die 4 Wo Grundstandzeit hinaus, bis
zur
Fertigstellung der Dachschale  aus OSB-Platte

Abrechnung: m2 x Wochen
Vorhaltezeit:  1 Wochen
Menge: 315,000 m²/W

**02.02.30 Absturzsicherung- Dachrandsicherung.**
Absturzsicherung- Dachrandsicherung, h: 1,10 m

Liefern und Herstellen von Absturzsicherung an
Seitenrändern und Attika von Flachdächern in
Bereichen in den aus baulichen Gründen kein
Fassadengerüst mit Seitenschutz erstellt werden kann
oder zeitweise abgebaut werden muss.

Ausführung in Teilflächen oder vorübergehende
Sicherung.
Seitenschutz gemäß BG-Regel "Gerüstbau BGR 165 bis 175
und DGUV-Information 201-023 sowie ASR
mit Pfosten, Geländerholm, Zwischenholm und Bordbrett.
Oberkante Seitenschutz mind. 1,10 m über der Aufstellfläche oder Absturzkante.

Befestigung an Stahlbetondecke oder-BSH-Randträger

Grundstandzeit: 4 Wo
Menge: 110,000 m

**02.02.40 Absturzsicherung vorhalten**
Absturzsicherung vorhalten

Absturzsicherung an Dachrändern wie vor beschrieben
über die Grundstandzeit hinaus vorhalten und
unterhalten.

Abrechnung: lfm Absturzsicherung x Vorhaltedauer in
Wochen

Vorhaltezeit: 1 Wo
Menge: 110,000 m/Wo

#### Bereich 02.03 Technikgebäude

*Hinweis*
Zeichnungen

Auszug aus Schalplan S 16
Technikgebäude Teil Technik

Ausschnitt Schalplan S 16
Technikgebäude, Teil Umkleide

*Hinweis*
Für die Gewährleistung der für diesen Anwendungsfall
notwendigen Oberflächenqualität sind die notwendigen
Schutzmaßnahmen bei Lagerung, Transport und Montage
zu beachten. Verbaute Hölzer sind zur Vermeidung von
unzuträglicher Feuchteaufnahme mit geeigneten
Maßnahmen zu schützen bis eine dichte
Dachhaut hergestellt ist.

*Hinweis*
Holzbauarbeiten

Brettschichtholz, Leimholz liefern, abbinden und
aufstellen und
verlegen von Brettschichtholz, Nadelholz,  KVH und
Bauschnittholz als Dachkonstruktion. Verlegung im
Gefälle von
mind 2%. Abmessungen und Einzellängen sind
unterschiedlich
und in den nachfolgenden Positionen beschrieben.

Verbindungselemente wie z.B. Sparrennagel, Bolzen,
Sparrenfettenanker (z.B. BMF o. gleichwertig) etc.
sind in gesonderter Position (Kleineisenteile)
abzurechnen.

Ebenso werden Schrägschnitte, Ausklinkungen etc. in
gesonderter Position abgerechnet.
An Betonuntergründen, aufgehende Bauteile o.ä. ist eine
bituminöse Trennschicht einzubringen (in Streifen);
gesonderte
Position.

Das Vorbohren für Bolzen ist zwingend erforderlich.

Ausführung lt. geprüfter Werkzeichnung / lt. Statik.

Leistungsausführungshöhe ca. 3-5  m von OKRB
1. Obergeschoss bis UK Holzbinder
Ohne extreme Klimatische Wechselbeanspruchung
Festigkeitsklasse: GL 28c  nach EN 1995-1-1
Oberfläche: industrie Qualität
Nutzungsklasse: 2
Gefährdungsklasse: 2
Kanten: gefast
Lamellendicke: max. 42mm
Holzfeuchte: ständig < 15%
Leimart: Resorcinharz / Melaminharzleim
Holzart: Fichte oder gleichwertig nach EN 1995

*Hinweis*
Dachkonstruktion mit konstruktivem Gefälle herstellen

**02.03.10 BSH-Träger B/h=18/36 cm (sichtbar)**
BSH-Träger B/h=18/36 cm
GI 28c; e=62,5 cm

Pos D201 gemäß beigefügter statischer Berechnung,
siehe Positionsplan P 8  "Dachkonstruktion Bauteil 2
Technikgebäude"

Binderlänge ca. 9,02 m,
Querschnitt : s. Kurztext,
Binderabstand: max 62,50 cm Achsmaß,
Einbauort: Dach Technikgebäude
Einbauhöhe: ca. 3,00 m von OKRF 1. OG bis UK BHS-Binder
Brettschichtholz Si (sichtbarer Einbau) für tragende
Bauteile
nach DIN EN 14080
Festigkeitsklasse:  GL 28c gem. DIN EN 14080

Befestigung der BSH-Träger mit Balkenschuh am
Rinbalken.
Balkenschuhe s. gesonderte Position

Ausführungsort:  BT 2 Technikgebäude Achse D-F
Menge: 15,500 m³

**02.03.20 BSH-Träger B/h=14/28 cm (sichtbar)**
BSH-Träger B/h=14/28 cm
GI 28c; e=62,5 cm

wie vor, jedoch:

Pos D202 gemäß beigefügter statischer Berechnung,
siehe Positionsplan P 8  "Dachkonstruktion Bauteil 2
Technikgebäude"

Binderlänge ca. 5,83 m

Ausführungsort: BT 2 Technikgebäude Achse D-E
Menge: 2,500 m³

**02.03.30 BSH-Träger B/h=18/36 cm (nicht sichtbar)**
BSH-Träger B/h=18/36 cm
GI 28c; e=62,5 cm

Pos D100 gemäß beigefügter statischer Berechnung,
siehe Positionsplan P 8  "Dachkonstruktion Bauteil 2
Technikgebäude"

Binderlänge ca. 9,02 m,
Querschnitt : s- Kurztext,
Binderabstand: max 62,50 cm Achsmaß,
Einbauort: Dach Technikgebäude
Einbauhöhe: ca. 3,00 m von OKRF 1. OG bis UK BHS-Binder
Brettschichtholz nicht sichbar für tragende Bauteile
nach DIN EN 14080
Festigkeitsklasse s. Kurztext, gem. DIN EN 14080

Befestigung der BSH-Träger mit Balkenschuh am
Rinbalken.
Balkenschuhe s. gesonderte Position

Ausführungsort:  BT 2 Technikgebäude Achse I-G
Menge: 14,100 m³

**02.03.40 Abbinden BSH**
Abbinden BSH

Abbinden, aufstellen und verlegen des
Brettschichtholzes der
vorgenannten Positionen, für Dachkonstruktionen aller
Art,
Unterkonstruktionen, als Lagerhölzer, etc.
inkl. aller hierzu erforderlichen Nebenarbeiten
wie Transporte, etc.
fachgerecht herstellen.
Menge: 505,000 m

**02.03.50 Wechsel b/h: ca. 18 x36 cm**
Wechsel b/h: ca. 18 x36 cm

Wechsel für technische Einbauten oder sonstige
technische
Einbringungen in unterschiedlichen
Dimensionen,angepasst an
die angrenzenden BSH Binder.

b/h: ca. 18 x36 cm

Liefern und Einbauen von Wechselhölzer
aus nachhaltiger Forstwirtschaft mit FSC/ PEFC Siegel.
Anforderungen gemäß ZTV wie vor beschrieben
Einbau zwischen den Brettschichtholzbindern
in Einzellängen von 1,15 - 1,775 m
Festigkeitsklasse: GL 28c
Sonst wie vor bechrieben

Einbauort: BT 2, Technik, Umkleide, Büro
bearbeitet zur Aufnahme in gesonderter Position
beschriebener
Stahlteile zur Befestigung an BSH-Bindern

Vergütung Befestigungsmittel in gesonderter Pos.
(Stahlteile)
Menge: 5,000 St

**02.03.60 Balkenschuhe BSD 180/280**
Balkenschuhe BSD 180/280

zur Aufnahme der BSH-Träger
Befestigungsuntergrund: Stahlbeton Ringbalke

Der statischen Berechnung wurde folgendes Fabrikat
zugrundegelegt: Simson Strong BSD 180/280

inkl.  4 Dübel Hilti-HST3 M10x70 hef1 mit hef,act =
50mm und
hnom = 58mm für jeden Balkenschuh

Angeb. Fabrikat:
'..........................................'
vom Bieter zwingend anzugeben
Menge: 92,000 St

**02.03.70 Balkenschuhe BSD 140/240**
Balkenschuhe BSD 140/240

zur Aufnahme der BSH-Träger
Befestigungsuntergrund: Stahlbeton Ringbalke

Der statischen Berechnung wurde folgendes Fabrikat
zugrundegelegt: Simson Strong BSD 140/240

inkl.  4 Dübel Hilti-HST3 M10x70 hef1 mit hef,act =
50mm und
hnom = 58mm für jeden Balkenschuh

Angeb. Fabrikat:
'..........................................'
vom Bieter zwingend anzugeben
Menge: 18,000 St

**02.03.80 Kleineisenteile (Dachkonstruktion)**
Kleineisenteile (Dachkonstruktion)

alle industrielll hergestellte Verbindungselemente zur
Erstellung
derDachkonstruktion,
Kleineisenteile / Zinkschichtdicke gemäß DIN 1052; EN
10174
(DIN 17162 / 17100);

St 37 für verschiedene Zwecke wie z. B.
Aussteifungsverbände;
Anschlüsse an Stahlbetonteile;
Schrauben, Schlüsselschrauben, Bolzen, Stahlplatten,
Beilagscheiben, Stahlringe, Spannschlösser,
Zugstangen, Gewindestangen, Flachstähle, Winkelprofile
u. ä.
liefern und einbauen.
Alle Teile einschl. notwendiger Schweißarbeiten  und
Feuerverzinkung. Bohren und Schlitzen in
Holzbauteile für den Einbau dieser Stahlteile ist in
dieser
Position einzurechnen.

Abrechnung erfolgt nach Gewicht; der Bauleitung sind
bei der
Abrechnung und Schlussrechnung die Nachweise
(Lieferscheine) bzw. Gewichtsermittlungen vorzulegen.
Menge: 15,000 kg

**02.03.90 Aussaprungen in BSH-Binder 200x200 mm**
Aussaprungen in BSH-Binder 200x200 mm
Herstellen von Durchbrüchen in BSH-Bindern nach
Angabe des AG zur Durchführung von TGA-Bauteilen.
Abmessung: ca. 200 x 200 mm.
Menge: 30,000 St

**02.03.100 Oberflächenschutz aller BSH Bauteile BT 2**
Oberflächenschutz aller BSH Bauteile BT 2

Oberflächenschutz aller Holzbauteile, vorgenannte
BSH-Träger zur Vermeidung von Feuchteaufnahme und zur
Verbesserung  der Reinigungsfähigkeit während
Transport und
Montage, als wasserbasierte Dünnschichtlasur (wichtig:
kein
luftdichter Lack), farblos, Ausführung nach
Herstellerangaben.
Menge: 490,000 m²

#### Bereich 02.04 Dachschalarbeiten BT 2 Technik

**02.04.10 Dachschalung OSB/3 Holzplatte t=22 mm**
Dachschalung OSB/3 Holzplatte t=22 mm

oberseitige Verschalung der Balkenkonstruktion mit
OSB/3 -
Platten, ungeschliffen, mit Nut und Feder,
nach DIN EN 13986, mit allgemeiner bauaufsichtlicher
Zulassung,
liefern und montieren inkl. aller Nebenleistungen,
Befestigungsmittel verzinkt,
Plattendicke: s. Kurztext
Untergrund: Holz (Sparren, BSH, KVH)

Einbauort: Decke über 1.OG BT 2 Technik

Technikbereich: ca. 165 m²
Umkleide, Büro: ca. 130 m²
Menge: 315,000 m²

**02.04.20 Aussparungen bis 0,5 m² eckig**
Aussparungen bis 0,5 m²

Aussparrungen für technische Durchdringungselemente
o.ä.
in den OSB - Platten.
Aussparrungsgröße verschieden, bis 0,1-0,5  m2, eckig
Menge: 5,000 St

**02.04.30 Aussparungen bis 0,1 m², rund**
Aussparungen bis 0,1 m², rund

Aussparrungen für technische Durchdringungselemente
o.ä.
in den OSB - Platten.
Aussparrungsgröße verschieden, bis 0,1 m², rund
Menge: 5,000 St

#### Bereich 02.05 Sonstiges BT 2

**02.05.10 Schrägschnitt BSH Köpfe**
Schrägschnitt BSH Köpfe

Profilierung und Fasen von Balkenköpfen
Menge: 50,000 St

**02.05.20 Dämmstreifen oberhalb der Innenwände**
Dämmstreifen oberhalb der Innenwände

liefern und montiern eines Dämmstreifens oberhalb der
Innenwände.
Mineralwolle-Dachdämmplatten nach DIN EN 13162 und
DIN 4108-10 liefern und oberseitig auf vorhandene
Innenwände
anpassen sowie nach Herstellervorschrift
mechanisch am Bauteil befestigen oder fachgerecht
aufkleben.
Montage vor Verlegung der OSB Platten.

Wärmedämmung:  MW DAA 040
Brandverhalten:  Euroklasse A1 nicht brennbar nach
  DIN EN 13501-1
Baustoffklasse:  A1 (DIN 4102)
Wärmeleitfähigkeit: 0,040 W/(mK)
Anwendungstyp:  DAA
Druckfestigkeit:  mind. 60 kPa
Dicke:  ca 40 mm
Wandbreiten unterschiedlich: von 11,5 bis 24 cm

Angeb. Fabrikat:
'..........................................'

Verlegeort: auf Innenwänden
Menge: 10,000 m²

**02.05.30 Bitumendachbahn als Trennschicht unter Hölzer**
Bitumendachbahn als Trennschicht unter Hölzer
liefern und  verlegen.
Streifen in Breiten 10-30 cm mit Nahtüberdeckung,
waagerechte Abdichtung unter aufgehende Wände /
Bauteilen.

z.B. Bitumendachbahn V 13

Angeb. Fabrikat:
'..........................................'
Menge: 10,000 m²

**02.05.40 Wetterschutzmembran**
Wetterschutzmembran

aufbringen einer diffusionsfähigen, vollflächig
selbstklebenden
Feuchteschutzmembran, geeignet zur Aufnahme der
bituminösen Dampfsperre des Gewerk
Dachdichtungsarbeiten.
Anschlüsse mind. 10 cm Überlappend herstellen.
Untergrund: OSB/3 Holzplatte im Gefälle verkegt
inkl. Untergrund reinigen / abfegen
inkl. Anschluss an aufgehende Bauteile / Attiken und
Durchdringungen ca. 85+50 lfm

Abrechnung nach belegter Fläche.
Menge: 315,000 m²

**02.05.50 Errichtung Schutzmaßnahmen**
Errichtung Schutzmaßnahmen

inkl. Vorhaltung einer regendichten
Abdeckung aus PE Folie  bzw. Abdecken zum Feierabend;
Vorhaltung bis zur Dacheindichtung.
Menge: 1,000 psch

**02.05.60 Rollgerüste**
Rollgerüste
im Innenbereich, Höhe bis 4,00 m, liefern,
aufbauen, vorhalten und umsetzen

Montagehöhen: ca. 3,00m und ca. 3,50m
Menge: 2,000 St

### Titel 06 Schwimmmeister / Badeaufsicht

*Hinweis*

*Hinweis*

*Hinweis*

*Hinweis*

*Hinweis*

*Hinweis*

#### Bereich 06.01 Baustelleneinrichtung

**06.01.10 Baustelleneinrichtung, komplett**
Einrichten, Vorhalten und Räumen der für die
vertraglich
vereinbarten
Leistungen erforderliche Baustelleneinrichtung in der
vertraglich
geschuldeten
Ausführungszeit, sowie Räumen der
Baustelleneinrichtung,
einschl. Entfernen
von Verunreinigung.

Das Nutzen von Räumen im Gebäude ist nicht gestattet.

Einzurechnen sind alle für die ordnungsgemäße, nach
den UVV
und den einschlägigen Vorschriften oder gesetzlichen
Bestimmungen erforderlichenMaßnahmen. Einzuhalten ist
auch
der Sicherheits- und Gesundheitsschutzplan. (SIGE-
Plan)

Folgende Leistungen sind im Pauschalpreis einzurechnen,
soweit sie nicht in nachfolgenden Einzelpositionen
erfasst sind:

Tages-und Aufenthaltsunterkünfte (Container/ Bauwagen)
Mobile Lagerräume, Werkstatt, Magazin und
Unterstelleinrichtungen
Maschinen, Krane, Geräte, Werkzeuge
Schutzwände, Schutzdächer; allgem. Schutzmaßnahmen zur
Erfüllung der nachbeschriebenen Leistungen / Positionen
Mobile Gerüste, Hubsteiger zur Montage
Gebühren im Zusammenhang mit der Baustelleneinrichtung,
soweit nicht durch Vorschriften anders geregelt ist.

Alle hier nicht beschriebenen Nebenleistungen, welche
jedoch
für die Ausführung zwingend notwendig sind, sind in den
nachfolgenden EP Preisen einzurechnen.
Menge: 1,000 psch

**06.01.20 Baustelleneinrichtungsplan**
Aufstellen und Fortschreiben eines
Baustelleneinrichtungsplanes in zeichnerischer Form,
auf der
Basis des Lageplans M 1:200, mit Darstellung der
wesentlichen
Baustelleneinrichtungsgegenständen, mit Lage und
Höhenmaßen, Kranstandorten, Zu - und Abfahrten, Zäunen,
Sondereinrichtungen, etc., zur detaillierten
Abstimmung mit dem
AG

Vorlage  muss innerhalb von 4 KW nach Auftragerteilung
vorliegen.
Menge: 1,000 psch

**06.01.30 Werk- und Montageplanung**
Werk- und Montageplanung
Erstellen der Werk- und Montageplanung für die
ausgeschriebenen Leistungen, Grundlage der Zeichnungen
sind

die vorliegenden Ausführungspläne und die statische
Vorbemessung.
Alle Positionen sind zu detaillieren. Aus den
Darstellungen
müssen Konstruktion, Maße, Einbau, Befestigung und
Bauanschlüsse der Bauteile erkennbar sein.
Für die Richtigkeit der Maße, Höhenpunkte und
Verbindungen
bleibt der AN allein verantwortlich.
Die Werkplanung muss spätestens vier Wochen nach
Auftragserteilung dem AG unaufgefordert über den
Poolarserver
vorgelegt werden.
Die Werk- und Montageplanung ist mit dem Architekten
und
Prüfstatiker des AG abzustimmen.
Eine einmalige Überarbeitung der Pläne nach Änderungen
durch den AG ist einzurechnen.
Die Ausführung der jeweiligen Leistungen darf erst nach
Vorlage
der schriftlichen Freigabe der Werkplanung durch den
AG und
dem Prüfstatiker erfolgen.
Menge: 1,000 St

**06.01.40 Statischer Nachweis**
Statischer Nachweis
Für die Holzkonstruktion liegt vom Statiker des
Auftraggebers
eine statische Bemessung vor.
Vom AN sind prüffähige statische Nachweise zur Vorlage
beim
Prüfstatiker zu den Befestigungs- und Knotenpunkten
sowie
aller Befestigungs- und Verbindungsmittel aufzustellen.
Die Kosten hierfür sind in dieser Pos. zu kalkulieren.

Die Unterlagen sind spätestens vier Wochen vor
Materialbestung dem Prüfstatiker vorzulegen.
Menge: 1,000 psch

**06.01.50 Dokumentation**
Dokumentation / Teilabnahme
Aufgrund der zeitversetzen Ausführung werden nach
Fertigstellung der einzelnen Titel
-Bauteil 1
-Bauteil 2
-Aufsicht Schwimmmeister
Teilabnahmen durchgeführt.

Zusammenstellen einer Dokumentation der ausgeführten
Leistungen, insbesondere:
- Fachunternehmererklärungen
- Verwendbarkeitsnachweise
- Zulassungen, Produktdatenblätter der verbauten
Produkte
- Angaben zum Korrosionsschutz
- Werkplanung und Werksstatik
- erforderliche Merkblätter für die Reinigung, Pflegen
und
Wartung der Konstruktion
- Nachweis der FSC oder PEFC Zertifizierung

Zusammenstellung in Papierform sortiert mit
Inhaltsverzeichnis
in Ordner, 3-fach sowie einfach in digitaler Form
Die Unterlagen sind vier Wochen vor Teilabnahme der
Bauüberwachung zur Prüfung vorzulegen.
Menge: 1,000 psch

#### Bereich 06.02 Schwimmmeister Aufsicht 3,5 x 5,35 - Höh

*Hinweis*

*Hinweis*

*Hinweis*

*Hinweis*

*Hinweis*

*Hinweis*
Dachaufbau:

- Dachrand-Abschlussprofil, dreiseitig (Gewerk
Dachdichtung)
- Bitumenbahn, einlagig, beschiefert (Gewerk
Dachdichtung)
- Dampfsperre, selbstklebend (Gewerk Dachdichtung)
- Wetterschutzmembran (Gewerk Zimmermann)
- OSB-Platte d=25 mm Gewerk Zimmermann)
- Sparren gem Statik d=8x16 cm Gewerk Zimmermann)
- Querlattung ca. 5x5 cm Gewerk Zimmermann)
- Birkensperrholzplatte 22 mm Gewerk Zimmermann)

**06.02.10 Dachkonstruktion, OSB-Platte d= 25 mm**
Dachkonstruktion, OSB-Platte

Abmessung: ca. 4,30 x 5,70m,

Dachkonstruktion liefern und fachgerecht herstellen,
einschl.
aller Zu- und Anschnitte.

Schalung bestehend aus:
OSB-Platte als Grobspanplatte mit umlaufender Nut und
Feder,
mit allgemeiner bauaufsichtlicher Zulassung gemäß
nachfolgender Spezifikation:

Plattendicke : 25 mm
Abmessung: nach Wahl des Bieters, gleichmäßige
Aufteilung
Oberfläche: einseitig zum Raum z.T. als Sichtfläche

Einbauort : Freibad - Aufsicht Schwimmmeister
Menge: 25,000 m²

**06.02.20 Sparren Dachtragwerk d/h=08/16 cm, e=62,5cm**
Sparren Dachtragwerk d/h=08/16 cm

Holzart : Fichte/Kiefer/Tanne/ Lärche
Klasse: NH C24
Holzfeuchte: trocken (u = 15 +/- 3%)
Rastermaß: ca. 625 bis 800 mm
Querschnitt: 80/160 mm
gehobelt und Kanten gefast.
Neigung: ca. 10 % Gefälle
Einzellänge: ca. 4,20m

Köpfe profiliert
Menge: 0,500 m³

**06.02.30 Stützen 16/16 cm l=ca. 4,90m**
Stützen 16/16 cm l=ca. 4,90m
Holzkonstruktion aus Konstruktionsvollholz,
mit Holzwerkstoffplatten beplankt in folgender
Ausführungsart:

Holzart : Fichte/Kiefer/Tanne/ Lärche
Klasse: NHC24
Holzfeuchte: trocken (u = 15 +/- 3%)
Querschnitt: 160/160 mm
gehobelt und Kanten gefast.
Einzellänge: ca. 4,90m

Gem satischer Position S-501 und S-502
Menge: 0,550 m³

**06.02.40 Stützen 16/22 cm l=ca. 4,90m**
Stützen 16/22 cm l=ca. 4,90m

wie vor jedoch b/d=16/22 cm

Gem satischer Position S-500
Menge: 0,400 m³

**06.02.50 Randträger b/h 16/16 cm**
Randträger b/h 16/16 cm

wie vor jedoch als Randträger

gem. Statischer Positon D-502a, D-503a, E-502, E-503
in verschiedenen Längen
Menge: 1,600 m³

**06.02.60 Abhangdecke inkl. Holzlattung**
Birkensperrholzplatte unterhalb der
Sparrenkonstruktion als
sichtbare Verschalung liefern und montieren, einschl.
aller Zu-
Anschnitte.

Holzlattung: ca.  50x50 mm
Birkensperrholzplatte min.: d=22 mm

Einbau mit freier Schattenfuge b= 50 mm
Menge: 15,000 m²

**06.02.70 Insekenschutz**
Insekenschutzgitter

liefern und fachgerecht montieren

Dach und Brüstungsbereiche
Menge: 65,000 m

*Hinweis*
Terrassenaufbau:
Terrassendielen gem. Bemusterung (Gewerk Zimmermann)
Aufständerung aus Kanthölzern b=6 cm / h=gem Neigung
mit Streifen aus Bautenschutzmatte unterfüttert, zur
Sicherung der Abdichtung und Wasserführung (Gewerk
Zimmermann)
einlagige Kunststoffabdichtungsbahn (Gewerk Zimmermann)
 OSB Platte d=25 mm im Gefälle verlegt (Gewerk
Zimmermann)
Querlattung im Gefälle verlegt, unterschiedliche Höhen
(Gewerk Zimmermann)
OSB Platte d= 19 mm (Gewerk Zimmermann)
Sparren 8x16 cm mit Innenliegender Mineralwolle (Gewerk
Zimmermann)
Dampfbremse sd Wert: >2<10 m (Gewerk Zimmermann)
OSB Platte d=19 mm (Gewerk Zimmermann)
Verkleidung aus Birkensperrholz d=15 mm inkl.
Querlattung
3x6mm als Installationsebene (Gewerk Zimmermann)

**06.02.80 Terrassendielen 27 x 140 mm**
Terrassendielen 27 x 140 mm
bestehend aus Lärche Vollholz in AB Qualität

Oberfläche: gehobelt, beidseitig geriffelt
Abmessung: Dielenmaß ca. 200 x 140 x 2,70cm

inkl. Befestigung mittels Edelstahlschrauben
Menge: 15,000 m²

**06.02.90 Kanthölzer b= 6 cm, h= von 6-8 cm**
Kanthölzer b= 6 cm, h= von 6-8 cm
inkl. Streifen aus Bautenschutzmatte zum Unterlgen und
zur
Herstellung des Gefälles zur Wasserableitung, als UK
für die
Terrassendielen.
Menge: 40,000 m

**06.02.100 OSB Platte d=25 mm**
OSB Platte d=25 mm

OSB-Platte als Grobspanplatte mit umlaufender Nut und
Feder,
mit allgemeiner bauaufsichtlicher Zulassung gemäß
nachfolgender Spezifikation:

Plattendicke : 25 mm
inkl. Befestigungsmaterial wie Schrauben, Nägel etc.
Abmessung: nach Wahl des Bieters, gleichmäßige
Aufteilung
Oberfläche: zur Aufnahme der Kunstoffabdichtungsbahn
Im Gefälle verlegt

Gem Statik Pos. E-500a
Menge: 15,000 m²

**06.02.110 Holzlattung: b=ca. 50 mm**
Holzlattung: b=ca. 50 mm
als Querlattung
h= von 6-8 cm
inkl. Streifen aus Bautenschutzmatte zum Unterlegen
und zur
Herstellung des Gefälles zur Wasserableitung
Menge: 40,000 m

**06.02.120 Sparren Terrasse d/h=08/16 cm e=62,5 cm**
Sparren Terrasse d/h=08/16 cm e=62,5 cm

Holzart : Fichte/Kiefer/Tanne/ Lärche
Klasse: BSH NHC24
Holzfeuchte: trocken (u = 15 +/- 3%)
Rastermaß: ca. 625 bis 800 mm
Querschnitt: 80/160 mm
gehobelt und Kanten gefast.
Neigung: ca. 10 % Gefälle
Einzellänge: ca. 4,20m
Menge: 0,500 m³

**06.02.130 OSB Platte d=19 mm**
OSB Platte d=19 mm

OSB-Platte als Grobspanplatte mit umlaufender Nut und
Feder,
mit allgemeiner bauaufsichtlicher Zulassung gemäß
nachfolgender Spezifikation:

Plattendicke : 19 mm
Abmessung: nach Wahl des Bieters, gleichmäßige
Aufteilung
Ausbildung als Scheibe gem. Statik Pos. E-500b
Menge: 15,000 m²

**06.02.140 Wärmedämmung aus Mineralwolle WLG: 035 W/(mK)**
Wärmedämmung aus Mineralwolle WLG: 035 W/(mK)
als Zwischensparrendämmung gem. DIN 4108 normgerecht
herstellen

Dämmschichtdicke: ca. 160 mm
nicht belüftete Konstruktion
Länge / Breite: ca.2900 x 625 mm
Brandklasse A1, nichtbrennbar nach DIN EN 13501-1

Dämmplatte liefern und mit ca. 1-2 cm Übermaß von der
Rolle
abschneiden und bündig mit der Sparrenunterkante dicht
gestoßen einbauen.
Menge: 15,000 m²

**06.02.150 Dampfbrems- und Luftdichtigkeitsschicht**
Dampfbrems- und Luftdichtigkeitsschicht
zur Ergänzung einer Zwischensparrendämmung
Erstellung einer lückenlosen Luftdichtheitsschicht mit
Dampfdiffusionswiderstand, bestehend aus PE-Dampfbremse
(nach DIN 4108-3) bzw. PA-Dampfbremse (dynamischer
sd-Wert), Tackerdichtband, Papier- und Folienklebeband
sowie
Dichtkleber aus der Kartusche bzw. Dichtkleber von der
Rolle.

Dampfbremse liefern und zur Erstellung der
Ludftdichtheitsebene mit definiertem
Wasserdampfdiffusionswiederstand unter die Sparren
anbringen und Luftdichtung normgerecht herstellen
Menge: 40,000 m²

**06.02.160 OSB Platte d=19 mm**
OSB Platte d=19 mm

OSB-Platte als Grobspanplatte mit umlaufender Nut und
Feder,
mit allgemeiner bauaufsichtlicher Zulassung gemäß
nachfolgender Spezifikation:

Plattendicke : 19 mm
Abmessung: nach Wahl des Bieters, gleichmäßige
Aufteilung
Menge: 15,000 m²

**06.02.170 Birkensperrholz Verkleidung inkl. Unterkonstruktion**
Birkensperrholz Verkleidung

unterhalb der Sparrenkonstruktion als sichtbare
Verschalung
liefern und montieren, einschl. aller Zu- Anschnitte.

Holzlattung: ca.  30x60 mm
Birkensperrholzplatte min.: d=15 mm
Menge: 15,000 m²

**06.02.180 Laibungsverkleidung**
Laibungsverkleidung

wie vor jedoch als Leibungsverkleidung
Abwicklung: ca 40 cm
im Bereich Fenster + Tür
Menge: 5,000 m²

**06.02.190 Holzschutz**
Holzschutz
Holzschutz derHolzbauteile mit folgenden Anforderungen
herstellen:
Holzschutz, chemisch vorbeugend im Tauch oder
Anstrichverfahren aufbringen.

Holzschutz:  Gefährdungsklasse GK 2 nach DIN 68800
Holzschutzmittel:  z.B. Impräniergrund (farblos)
Verträglichkeit:  das Holzschutzmittel muß verträglich
sein
  mit dem verwendeten Leim und dem
  lasierenden Anstrich

Eignungsnachweise: vom AN zu bestätigen
Oberflächen:  in Sichtqualität

Angeb. Fabrikat:
'..........................................'
Menge: 14,000 m²

**06.02.200 Lasur**
Lasur

LASUR auf den vorh. Holzschutz als Neutralisierung der
Trägeroberfläche (Holzschutzes) aufbringen. Das
Material muss
für Außen geeignet sein.

LASUR- Mittel:  Langzeitlasur
Verträglichkeit:  die LASUR und das Holzschutzmittel
muß
  miteinander verträglich sein.
Arbeitsgänge:  min. 2 (Voranstrich + Schlussanstrich
Eignungsnachweise: vom AN zu bestätigen.
Oberflächen:  in Sichtqualität
Farbton:  Nach Farbkarte und Wahl des AG
Menge: 14,000 m²

**06.02.210 Holzbauteile Abbinden, aufstellen und verlegen**
Holzbauteile Abbinden
Holzbauteile der Vorpositionen gemäß
Ausführungsplanung und
Statik abbinden

Montagehöhe : bis 6,20 m
Menge: 60,000 m

*Hinweis*

**06.02.220 Anschluss A1**
Anschluss A1
Ausführung gem. Statik

2x Winkel SXANP 80x80x2,5 mm
Vollausnagelung SXCN 4x40 mm
Menge: 16,000 St

**06.02.230 Anschluss A2**
Anschluss A2
Ausführung gem. Statik

2x Winkel SXANP 80x80x2,5 mm
Vollausnagelung SXCN 4x40 mm
Menge: 2,000 St

**06.02.240 Anschluss A3**
Anschluss A3
Ausführung gem. Statik

1x Winkel SXANP 80x80x2,5 mm
Vollausnagelung SXCN 4x40 mm
Menge: 4,000 St

**06.02.250 Anschluss A4**
Anschluss A4
Ausführung gem. Statik

4x Winkel SXANP 80x80x2,5 mm
Vollausnagelung SXCN 4x40 mm
Menge: 6,000 St

**06.02.260 Anschluss A5**
Anschluss A5
Ausführung gem. Statik

Balkenschuh SXJHK 80x120x2 mm
Vollausnagelung SXCN 4x40 mm
Menge: 16,000 St

**06.02.270 Anschluss A6**
Anschluss A6
Ausführung gem. Statik

2x Winkel SXAJ 130x70x80x4m
Vollausnagelung SXCN 4x40 mm
Menge: 6,000 St

**06.02.280 Anschluss A7**
Anschluss A7
Ausführung gem. Statik

2x Winkel SXAJ 130x70x80x4m
Vollausnagelung SXCN 4x40 mm
Menge: 4,000 St

**06.02.290 Anschluss A8**
Anschluss A8
S 500 an Stb.Brüstung
Ausführung gem. Statik

2x Bolzen M12, 8.8
2 x Scheibendübel einseitig C2-62

QRo 160x160x10mm mit Kopfpaltte 160x160x10mm
Nach Montage Stützenfuss vergießen

Befestigung mit Hilti HIT-HY 200-A V3+ HAS-U HCR M24,
h eff=350mm
Menge: 2,000 St

**06.02.300 Anschluss A9 / A10**
Anschluss A9 / A10
S-501/S-502 an Stb.-Brüstung
Ausführung gem. Statik

2x Bolzen M12, 8.8
2 x Scheibendübel einseitig C2-62

QRo 160x160x10mm mit Kopfpaltte 160x160x10mm
Nach Montage Stützenfuss vergießen

Befestigung mit Hilti HIT-HY 200-A V3+ HAS-U HCR M24,
h eff=350mm
Menge: 4,000 St

**06.02.310 Anschluss A 11**
Anschluss A 11
E-506 an Bodenplatte
Ausführung gem. Statik

Zuganker SXHT 440x63x60x3
Vollausnagelung 4x60

Hilti HIT-HY 200-A V3
+HAS-U HCR M16, h=200 mm

Hilti HIT-HY 200-A V3
+HAS-U HCR M16, h eff=150 mm, e=0,50m

Scheibendübel einseitig
Menge: 2,000 St

**06.02.320 Anschluss A12**
Anschluss A12
Fußrippe an Stb.-Brüstung
Ausführung gem. Statik

Hilti HIT-HY 200-A V3
+HAS-U HCR M16, h=150 mm, e=0,50mm

Scheibendübel einseitig
Menge: 20,000 St

**06.02.330 Anschluss A13**
Anschluss A13
S-500 an E-502a/502b
Ausführung gem. Statik

8xWinkel SXAJ 130x70x80x4
Vollausnagelung SXCN 4x40 mm
Menge: 2,000 St

#### Bereich 06.03 EG - OG Holzfachwerk Schwimmmeister

*Hinweis*

*Hinweis*

**06.03.10 Holz-Außenwandkonstruktion als Holzfachwerk**
Holz-Außenwandkonstruktion als Holzfachwerk

Wandkonstruktion aus Holz-Ständerwerk wie folgt:
(von außen nach innen)

(bauseits durch Fremdgewerk Vorhangfassade)
- Außenbeplankung aus Fassaden-Profilbretter 3D
Effekt, auf
Querlattung 2,4 cm
- Unterkonstruktion (außen) bestehend aus Lattung
80 / 40 mm (imprägniert), vertikale Verlegung
- Konterlattung 80 / 40 mm (imprägniert), horizontale
Verlegung

Leistung AN (in EP enthalten)
- Ständerwerk aus NH C24, Stützen + Träger 16/16 cm,
- Wanddämmung aus Mineralfaser, Dämmstoffdicke 60 mm,
- feuchteadaptive Dampfbremse als Kunststoffbahn,
sd-Wert >2<10 m
- innere Beplankung mittels OSB-Platte, d= 15 mm
- Querlattung 3x5 cm
- Holzverkleidung innen: Birkensperrholzplatte d= 15 mm

Hinweis: Das Ständerwerk steht im unteren Bereich auf
einem
bauseits vorhandenen Betonsockel, h = von ca.0,50 bis
1,50 cm;
b=20 cm

Ausführung gem. beil. Architekten- und Statikplänen:
Menge: 90,000 m²

**06.03.20 Öffnungen herstellen, Tür in Außenwand ca. 1,95 x 2,26 m**
Öffnungen herstellen, Tür in Außenwand

Anlegen von Türöffnungen
mit Sturzprofil, und Holzständern in fertiger Leistung

Tür: ca. 1,95 x 2,26 m
Tür bauseits als Alu-Glas-Element

Ausführungsort: EG
Menge: 1,000 St

**06.03.30 Öffnungen herstellen Türe in Innenwand ca. 0,885 x 2,26 m**
Öffnungen herstellen in Innenwand
Anlegen von Türöffnungen mit Sturzprofil, und
Holzständern in
fertiger Leistung

Tür: ca. 0,885 x 2,26 m

Ausführungsort: EG
Menge: 1,000 St

**06.03.40 Öffnungen herstellen, Fenster in Außenwand ca. 1,915 x 1,44 m**
Öffnungen herstellen, Fenster in Außenwand

Anlegen von Fensteröffnungen
mit Sturzprofil, und Holzständern in fertiger Leistung

Fenster: ca. 1,915 x 1,44 m
Fenster bauseits als Alu-Glas-Element

Ausführungsort: EG
Menge: 2,000 St

**06.03.50 Öffnungen herstellen, Fenster in Außenwand ca. 2,40 x 1,44 m**
Öffnungen herstellen, Fenster in Außenwand

Anlegen von Fensteröffnungen
mit Sturzprofil, und Holzständern in fertiger Leistung

Fenster: ca. 2,40 x 1,44 m
Fenster bauseits als Alu-Glas-Element

Ausführungsort: EG
Menge: 1,000 St

**06.03.60 Öffnungen herstellen, Fenster in Außenwand ca. 2,65 x 1,25 m**
Öffnungen herstellen, Fenster in Außenwand

Anlegen von Fensteröffnungen
mit Sturzprofil, und Holzständern in fertiger Leistung

Fenster: ca. 2,65 x 1,25 m

Ausführungsort: OG
Menge: 2,000 St

**06.03.70 Öffnungen herstellen, Fenster in Außenwand ca. 2,45 x 1,25 m**
Öffnungen herstellen, Fenster in Außenwand

Anlegen von Fensteröffnungen
mit Sturzprofil, und Holzständern in fertiger Leistung

Fenster: ca. 2,45 x 1,25 m

Ausführungsort: OG
Menge: 2,000 St

**06.03.80 Öffnungen herstellen, Fenster in Außenwand Fenster: ca. 1,65 x 1,25 m**
Öffnungen herstellen, Fenster in Außenwand

Anlegen von Fensteröffnungen
mit Sturzprofil, und Holzständern in fertiger Leistung

Fenster: ca. 1,65 x 1,25 m

Ausführungsort: OG
Menge: 2,000 St

**06.03.90 Insekenschutz**
Insekenschutz

liefern und fachgerecht montieren

 Insektenschutz, umlaufend im Sockelbereich
Menge: 50,000 m

**06.03.100 Dampfbrems- und Luftdichtigkeitsschicht**
Dampfbrems- und Luftdichtigkeitsschicht

Erstellung einer lückenlosen Luftdichtheitsschicht mit
Dampfdiffusionswiderstand, bestehend aus PE-Dampfbremse
(nach DIN 4108-3) bzw. PA-Dampfbremse (dynamischer
sd-Wert), Tackerdichtband, Papier- und Folienklebeband
sowie
Dichtkleber aus der Kartusche bzw. Dichtkleber von der
Rolle.

Inkl.aller Anschlüsse an Fenster, Türen, Dach- und
Eckanschlüssen, Durchdringungen etc.

Dampfbremse liefern und zur Erstellung der
Ludftdichtheitsebene mit definiertem
Wasserdampfdiffusionswiederstand  (>2<10 m) zwischen WD
und OSB Platte anbringen und Luftdichtung normgerecht
herstellen
Menge: 30,000 m²

**06.03.110 Holz-Rahmenwand, raumtrennend, UK Holz, Dämm., OSB**
Holz-Rahmenwand, raumtrennend, UK Holz, Dämm., OSB

Wandkonstruktion aus Holz-Ständerwerk innen wie folgt:

- Ständerwerk aus NH C24,  8 x 13 cm,
- beidseitige Beplankung mittels OSB-Platte d= 15 mm,
- Querlattung d= ca. 2 cm
- Holzverkleidung beidseitig Birkenholzplatte, d= 15 mm

Höhe bis ca. 2,65 m, Breite bis 25 cm.

Unterkonstruktion der Montagewand aus Holz, als
Einfachständerwerk, befestigen mit Dübeln und
Schrauben.
Seitliche Anschlüsse starr. Unterer Anschluss starr.
Oberer
Anschluss an Rohdecke (Holz) starr.

Inkl. Herstellen der Laibungsbekleidung

Ausführung gem. Architektenplan.
Menge: 6,000 m²

**06.03.120 Holzschutz**
Holzschutz

Holzschutz der Holzkonstruktionen mit folgenden
Anforderungen herstellen:
Holzschutz, chemisch vorbeugend im Tauch oder
Anstrichverfahren aufbringen.

Holzschutz: Gefährdungsklasse GK 2 nach DIN 68800
Holzschutzmittel: z.B. Impräniergrund (farblos)
Verträglichkeit: das Holzschutzmittel muß verträglich
sein mit dem verwendeten Leim und dem lasierenden
Anstrich

Eignungsnachweise: vom AN zu bestätigen
Oberflächen: in Sichtqualität

Angeb. Fabrikat:
'..........................................'
Menge: 90,000 m²

**06.03.130 Lasur**
Lasur

LASUR auf den vorh. Holzschutz als Neutralisierung der
Trägeroberfläche
(Holzschutzes) aufbringen. Das Material muss für Außen
&
Innenräume geeignet sein.

LASUR- Mittel: Langzeitlasur
Verträglichkeit: die LASUR und das Holzschutzmittel muß
miteinander verträglich sein.
Arbeitsgänge: min. 2 (Voranstrich + Schlussanstrich
Eignungsnachweise: vom AN zu bestätigen.
Oberflächen: in Sichtqualität
Farbton: Nach Farbkarte
Menge: 90,000 m²

**06.03.140 Holzkonstruktionen abbinden**
Holzkonstruktionen abbinden

Holzkonstruktionen gemäß Ausführungsplanung und Statik
abbinden

Montagehöhe :  bis ca. 6,50 m
Menge: 80,000 m

**06.03.150 Fußholz einschl. Verbindungsmittel**
Fußholz einschl. Verbindungsmittel
liefern und montieren,

- Fußholz ca. 16/5 cm
- Befestigung gem Statik Anschluß A9 / A10
- Verankerungstiefe: min 6 cm in Stahlbetonbrüstung
Menge: 20,000 m

**06.03.160 Schrägschnitt BSH Köpfe**
Schrägschnitt BSH Köpfe

Profilierung und Fasen von Balkenköpfen
Menge: 16,000 St

#### Bereich 06.05 Sonstiges Schwimmmeister

**06.05.10 Tür 885 x 2260 mm Feuchtraumtür**
Tür 885 x 2260 mm Feuchtraumtür

Produkt:
Feuchtraumtür
Schallschutz Rw,P=22dB nach DIN 4109,
Klimaklasse II
Mech. Beanspruchungsgruppe 2 ("M")

Türblatt:
Türblattdicke ca. 42mm, gefälzt, für den Innenbereich

Zarge:
Stahl-Eckzarge, Blech
verzinkt/grundiert,
Dicke 1,5mm in Holzwand
Dichtung grau, ohne Bodeneinstand

Maße:
b/h ca. 885 × 2260 mm

Oberfläche:
Türblatt: Vollkunststofftür aus Türenkollektion
(Aufsicht Schwimmmeister EG)

Farbe: Nach Farbkarte des Dekorherstellers und Wahl
des AG

Bänder:
2× VX -160-18, 3-dim. verstellbar, Edelstahl matt,
2× Bandaufnahme-Element VX (3-dim.) in der Zarge

Schloss:
Objekt-Einsteckschloss DIN 18251 Klasse 3, PZ-gelocht,
Dorn 65mm, Nuss 8mm,
Entfernung Nuss/Zylinder 72mm, ohne Panikfunktion
Stulp: nickel-silber

Drücker: Drückergarnitur D/D 8100/8100, Edelstahl
Drückerhöhe Standard (1050 mm über OFF)

Schließer: ohne OTS
Zusatzausst.: keine

Ausführungsort:  Aufsicht Schwimmmeister
Menge: 1,000 St

**06.05.20 Kleineisenteile (Holzkonstruktion)**
Kleineisenteile (Holzkonstruktion)

alle industriell hergestellte Verbindungselemente zur
Erstellung
der Holzkonstruktion,
Kleineisenteile / Zinkschichtdicke gemäß DIN 1052; EN
10174
(DIN 17162 / 17100);

St 37 für verschiedene Zwecke wie z. B.
Aussteifungsverbände;
Anschlüsse an Stahlbetonteile;
Schrauben, Schlüsselschrauben, Bolzen, Stahlplatten,
Beilagscheiben, Stahlringe, Spannschlösser,
Zugstangen, Gewindestangen, Flachstähle, Winkelprofile
u. ä.
liefern und einbauen.
Alle Teile einschl. notwendiger Schweißarbeiten  und
Feuerverzinkung. Bohren und Schlitzen in
Holzbauteile für den Einbau dieser Stahlteile ist in
dieser
Position einzurechnen.

Abrechnung erfolgt nach Gewicht; der Bauleitung sind
bei der
Abrechnung und Schlussrechnung die Nachweise
(Lieferscheine) bzw. Gewichtsermittlungen vorzulegen.
Menge: 5,000 kg

**06.05.30 Bitumendachbahn als Trennschicht unter Hölzer**
Bitumendachbahn als Trennschicht unter Hölzer
liefern und  verlegen.
Streifen in Breiten 10-30 cm mit Nahtüberdeckung,
waagerechte Abdichtung unter aufgehende Wände /
Bauteilen.

z.B. Bitumendachbahn V 13

Angeb. Fabrikat:
'..........................................'
Menge: 20,000 m

**06.05.40 Wetterschutzmembran**
Wetterschutzmembran

aufbringen einer diffusionsfähigen, vollflächig
selbstklebenden
Feuchteschutzmembran, geeignet zur Aufnahme der
bituminösen Dampfsperre des Gewerk
Dachdichtungsarbeiten.
Anschlüsse mind. 10 cm Überlappend herstellen.
Untergrund: OSB/3 Holzplatte im Gefälle verkegt
inkl. Untergrund reinigen / abfegen

Abrechnung nach belegter Fläche.
Menge: 25,000 m²

**06.05.50 Errichtung Schutzmaßnahmen**
Errichtung Schutzmaßnahmen

inkl. Vorhaltung einer regendichten
Abdeckung aus PE Folie  bzw. Abdecken zum Feierabend;
Vorhaltung bis zur Dacheindichtung.
Menge: 1,000 psch

**06.05.60 Rollgerüste**
Rollgerüste
im Innenbereich, Höhe bis 4,00 m, liefern,
aufbauen, vorhalten und umsetzen

Montagehöhen: ca. 3,00m und ca. 3,50m
Menge: 1,000 St

### Titel 07 Stundenlohnarbeiten

#### Bereich 07.01 Stundenlohnarbeiten

*Hinweis*
Vorbemerkungen:
Für etwa vorkommende Tagelohnarbeiten sowie für Einbau-
und Montagehilfen, die nur auf besondere Anordnung der
Bauleitung (BL) ausgeführt werden dürfen, werden
einschl. aller
Kosten, Fahrgelder, Trennungsgelder, Urlaubsgeld,
Verdienstzuschlag usw. berechnet. Die Tagelohnstunden
sind
täglich von der Bauleitung zu bescheinigen. Spätere
Anerkennung erfolgt nicht. Die Bescheinigung der
Tagelohnstunden besagt nicht, dass ein Anspruch auf die
Bezahlung besteht, wenn erbrachte Leistungen in Pos.
beinhaltet sind. Die Unterschrift bestätigt nur die
Ausführung der
Leistungen. Darüber hinaus werden die Tätigkeiten
entsprechend den aufgeführten Qualifikationen
abgerechnet.
(z.B Helfertätigkeit =Fegen, Räumen, Transportieren,
usw.=
nach Helfer Stunden).

**07.01.10 Facharbeiter**
Stundenlohnsatz
wie in den VORBEMERKUNGEN beschrieben
Menge: 10,000 h

**07.01.20 Helfer**
Stundenlohnsatz
wie in den VORBEMERKUNGEN beschrieben
Menge: 10,000 h

USt %: 19,00
